# Los 5 Putzarbeiten
Angebotsaufforderung (GAEB 90, DA83)
Eröffnung: 30.12.22 10:00
Ende der Zuschlagsfrist: 30.01.23
Währung: EUR

## Los 5 Putzarbeiten
Datum: 23.12.22

*Hinweis*
Das Gebäude soll auf dem Grundstück, welches
unmittelbar an den
Dorfplatz in Nachbarschaft des Sommersaals der Gemeinde
und dem Dorfladen grenzt, Wittbrietzener Dorfplatz 7 in
 Beelitz, OT Wittbrietzen
errichtet werden.
Das Grundstück liegt direkt an der öffentlichen Straße.
Die Baustelle des neu zu errichtende Gebäudes ist
direkt von der öffentlichen Straße
zu befahren.
Es soll als eingeschossiger Neubau in Massivbauweise
errichtet werden.
Die Grundrissabmessungen betragen ca. 30x20 m. Das
Gebäude ist nicht unterkellert.
Die Höhe über OK Gelände beträgt 7,5 m.
Eine Lagerung von Materialien auf dem Grundstück ist
nach vorheriger
Abstimmung mit dem Bauherren begrenzt möglich und
kann nur in Verantwortung des AN erfolgen.
Während der Arbeiten ist davon auszugehen, dass die
angrenzenden
Gebäude und Freiflächen genutzt werden. Die
Verkehrssicherheit auf dem Grundstück ist zu gewähren,
und eine Belästigung von Anliegern und Nachbarn
zu vermeiden.
Die Baustellen- und Verkehrssicherheit muß in jedem
Fall
sichergestellt sein.

*Hinweis*
Allgemeine Regelungen des Leistungsverzeichnisses

Alle Positionen beinhalten die fachgerechte Ausführung
der beschriebenen Leistungen, incl. aller
Nebenarbeiten, wenn nicht ausdrücklich anders
beschrieben.

Die fachgerechte Entsorgung aller anfallenden
Materialien aus dem  Rückbau der vorh. Materialien ist
einzukalkulieren. Ggf. sind die Entsorgungsscheine
beizubringen.

Punktfolgen in der Beschreibung des
Leistungsverzeichnisses sind vom Bieter
auszufüllen!

Es muss ein Bautagebuch mit üblichen Eintragungen und
dem Nachweis der entsorgten Materialien geführt
werden.

Der Auftragnehmer hat sich vor Ausführung der Arbeiten
mit den örtlichen Gegebenheiten vertraut zu machen.
Zusätzliche Leistungen sind nur nach Zustimmung durch
den Auftraggeber auszuführen.

Nachtragsleistungen und Bedenken gegen die
Bauausführung sind dem Bauherrn oder dem Objektplaner rechtzeitig und vor Ausführung der
Leistung anzuzeigen und innerhalb von drei
Arbeitstagen durch die Bauleitung oder die
Vertretungen des Bauherrn  bescheinigen
zu lassen.

STUNDENLOHNARBEITEN
Bei Ausführung von Leistungen, die nicht Bestandteil dieses LV`s, aber zur vertraglichen Erfüllung
dienen, und auf Anordnung und mit Zustimmung des
Auftraggebers auszuführen sind, werden die im nachstehenden angebotenen
  V E R R E C H N U N G S S Ä T Z E
gegen Nachweis vergütet.
Anzubieten sind für die jeweilige Arbeitskraft
Verrechungssätze, in denen unaufgegliedert
- Lohn- lohngebundene Kosten
- betriebliche Gemeinkosten
  (einschließlich Fahrkosten zur Baustelle)
enthalten sind.
Zuschläge für Überstunden (Mehrarbeit, Nacht-
Sonn- und Feiertagsarbeit) sind in die
Verrechnungssätze nicht einzubeziehen,
sondert gesondert nachzuweisen.

Auf Stundennachweislisten ist anzugeben:
- Name des Ausführenden
- Datum, Uhrzeit  von-bis
- Art der ausgeführten Leistung
- Stempel und Unterschrift der Firma
- Stempel und Unterschrift des Bauleiters des
  Auftraggebers (Architekt)

Baustelleneinrichtung und -räumung

Die Abnahmepunkte der Medien stehen zu Baubeginn im
Baustellenbereich allen am Bau beteiligten zur
Verfügung.
Der Verbrauch der Medien wird über eine Pauschale
berechnet.
(siehe besondere Vertragsbedingungen).

Alle darüber hinaus gehenden Leistungen für die
Baustelleinrichtungen werden nicht gesondert vergütet.

Die Baustelle ist täglich von grobem Unrat,
Verpackungsmaterial,
Bauresten u. ä. durch die jeweilig tätigen Firmen zu
reinigen.
Unterbleibt die Reinigung durch die Firmen, wird diese
an eine
Fremdfirma übertragen und die Kosten werden anteilig
umgelegt.

Für die Ausführung der Arbeiten gelten
- die VOB / A / B / C
- die BauO  mit VVBauO
- die BbgBO mit VVBbgBO
- die anerkannten Regeln der Technik
- die einschlägigen DIN - Normen
- die Herstellervorschriften
in ihrer jeweils gültigen Fassung.

### 01 Neubau KITA, Wittbrietzener Dorfplatz 7

#### 01.01 Gerüstbauarbeiten

*Hinweis*
Zusätzliche technische Vorbemerkungen
Gerüstbauarbeiten DIN 18451
-------------------------------------

Die folgenden Forderungen sind mit den Einheitspreisen abgegolten. Der Anbeiter hat sich vor An-
gebotsabgabe an Ort und Stelle über mögliche Er-
schwernisse beim Transprot oder Aufstellen der Ge-
rüste, sowie über die Geländebeschaffenheit und
die Ausdehnung des Gebäudes ein Bild zu machen.
Einwände, die Örtlichkeit nicht gekannt zu haben
und jegliche daraus resultierenden Forderungen
werden nicht anerkannt. Kleinere Unebenheiten sind
auszugleichen, Geländehöhenunterschiede sind
fachgerecht mit entsprechenden Gerüstlagen auszugleichen. Für die Standsicherheit der Gerüste und
für die Einhaltung der Unfallverhütungsvorschriften
sowie der Gerüstordnung DIN 4420 Teil 1 haftet
alleine der Auftragnehmer. Über die gesamte Standzeit der Gerüste ist der Auftragnehmer verpflichtet,
in regelmäßigen Zeitabständen die Gerüste und die
Verankerungen auf ihre Vollständigkeit und Sicherheit durch Augenschein zu überprüfen.
Bei Stahlrahmengerüsten in Regelausführung ist auf
Anforderung der gültige Zulassungsbescheid vorzulegen. Wenn gefordert, hat der Auftragnehmer den statischen Nachweis über das zu erstellende oder erstellte
Gerüst beizubringen, wenn gefordert, ist die Berechnung von unabhängiger Stelle prüfen zu lassen.
Sollte das Gerüst auf Grund der Berechnung umgebaut
werden müssen, erfolgt hiefür keine Vergütung.
Verankerungsprotokolle sind zu führen und gegebenenfalls vorzulegen. Größere Gerüstanlagen sind ohne
Aufforderungen durch einen sachverständigen Vertreter
der Berufsgenossenschaft auf seine
Verwendbarkeit bzw. Benutzbarkeit hin zu überprüfen.
Ein Besichtigungsbericht darüber ist vorzulegen.
Das Gerüst ist nur mit amtlich zugelassenen Befestigungsmitteln zu verankern. Das Raster der Verankerung
ist, wenn erforderlich, mit dem Architekten bzw.
der Bauführung abzusprechen. Verankerungen dürfen
nicht mit Haken vorgenommen werden.
Beim Abbau der Gerüste sind Dübel mit Kunststoffkappen im Farbton der Fassade zu verschließen.
Alle Gebühren für die bauaufsichtliche Genehmigung
und Abnahme der Gerüste
Erforderliche Beseitigung von Mängeln an Untergründen,
die über VOB/C DIN 18451 § 3 Abs. 3.2 hinausgehen.
Das Gerüst ist anderen am Bau arbeitenden Gewerken
unentgeldlich im Rahmen der Standzeit zur Verfügung
zu stellen.

**01.01.10 Metallgerüst als Fassadengerüst**
Stahlrohr-Fassadengerüst, mehrteilig,
liefern, aufbauen, vorhalten und beseitigen;
Die Ausführung ist nach den Vorschriften
der DIN 4420 und DIN 4422, der Gerüstordnung, den Vorschriften der Bauberufsgenossenschaft und den geltenden baupolizeilichen Vorschriften zu erstellen;
bestehend aus Gerüstlagen, von jeweils
2,0 m ab aufwärts gestaffelt, einschl.
der fest angebrachten erforderlichen
Etagenleitern;
in den Angebotspreis ist das Umbauen der
Gerüste für Nachfolgehandwerker wie z.B.
Dachdecker, Spengler und Maler mit einzurechnen;
Höhe  : bis ca. i.M. 7,5 m ü. Gelände
Gerüstbreite: mind. 0,80 m
Verkehrslast: 3 kN/m2 (300 kg/m2)
Grundvorhaltedauer: 4 Wochen
Menge: 365,000 m2

**01.01.20 Vorhaltung für Fassadengerüst**
Vorhaltung von Fassadengerüsten
über die 4-wöchige Grundeinsatzzeit hinaus.
Abrechnung pauschal pro Woche für
die gesamte Fassadenrüstung.

Vorhaltung pro m²/ Woche ...................EUR
Menge: 4,000 Wo

#### 01.02 Aussenputz Putzarbeiten

*Hinweis*
Zusätzliche techn. Vorbemerkungen

Die folgenden Forderungen sind mit den Einheitspreisen
abgegolten.
Für die zur Ausführung kommenden Arbeiten gelten folgende DIN-Vorschriften:
Putz, Baustoffe Ausführung  DIN 18 550
Baugipse Blatt 1+2  DIN 11 680
Leichte Trennwände  DIN  4 103
Hängende Drahtputzdecken  DIN  4 121
Gerüstbauordnung  DIN  4 420
Wandbauplatten aus Gips  DIN 18 163
Schaumkunststoffe als Wärmedämmung  DIN 18 164
Faserdämmstoffe für Hochbau  DIN 18 165
Gipskartonplatten  DIN 18 180
Gipskartonplatten im Hochbau  DIN 18 181
sowie alle darüber hinaus gültigen Bestimmumgen und
Vorschriften, sowie die anerkannten Regeln der Baukunst.
Maßgebend für die Nebenleistungen und das Aufmaß ist
die DIN 18 350 und soweit nicht im LV ausdrücklich
etwas anderes bestimmt ist. Werden Einwendungen bezüglich der Ausführungsart erhoben, so sind diese vor
Beginn der Arbeiten schriftlich der Bauführung mitzuteilen.
Holz- und Eisenteile unter Putz sind vorher ohne
Vergütung mit Rabitz oder mit Drahtgewebe zu überspannen. Alle erforderlichen nachträglichen Ein- und
Zuputzarbeiten, auch solche, die nicht im Zuge der
allgemeinen Putzarbeiten durchgeführt werden können,
sind in den Preisen inbegriffen. Bei mehrlagigen
Putzen ist das Anschlagen von Latten, bei Wandöffnungen und ausspringenden Ecken im Einheitspreis
abgegolten. Eckschutz- und andere notwendige Leistungen werden bei vorbeschriebener Putzart nachträglich
gesetzt und eingeputzt. Bei einlagigen Fertigputzen
werden die zum Arbeitsgang erforderlichen Putzleisten
nicht vergütet. Es werden nur Leisten abgerechnet, die
an gefährdeten Stellen benötigt oder angeordnet werden. Soweit Gipsputz, bzw. Kalkputz mit Gipszusatz
ortsüblich ist, sind Naßräume auf jeden Fall in Kalkputz ohne Gipszusatz auszuführen.
Deckenputze, gleich welcher Putzart, müssen fachgerecht aufgebracht werden. Die Putzoberfläche muß
eben, glatt und frei von schattenwerfenden Wellen
sein. Im Zuge des Deckenputzes zu setzende Leisten
werden gesondert vergütet.
Zur Herstellung des Außenputzes sind grundsätzlich
Gerüste, welche der Gewebeordnung entsprechen, zu
verwenden. Die Vorschriften der Bau-Berufsgenossen-
schaften sind bindend einzuhalten.
Das Anbringen des Außenputzes hat bei bedeckter Witterung zu erfolgen. Jede angebrachte Putzlage ist vor
Witterungsunbilden, wie Frost, Schlagregen, direkte
Sonnenbestrahlung etc. kostenlos zu schützen. Vor dem
Auftragen der obersten Sichtputzlage sind auf Wunsch
einige Putzmuster kostenlos anzubringen und nach Be-
urteilung und Festlegung kostenlos wieder zu entfernen. Die oberste Putzlage hat stoßfrei über alle
Gerüstlagen auf der gesamten Gebäudefläche zu erfolgen. Arbeitsunterbrechungen dürfen nur an Gebäudeecken erfolgen.
Ferner ist das sorgfältige Verhängen der Fenster und
das Verwahren anderer Bauteile, wie Türen, Treppen,
Schmiedearbeiten, Heizkörper, Steinarbeiten etc., samt
dem nachträglichen sach- und fachgerechten Reinigen
in den Preisen einzukalkulieren. Besondere Sorgfalt
ist auf den Schutz sämtlicher Beschläge, Fenster- und
Türrahmen aus Aluminium sowie Naturholzteilen aufzuwenden. Es dürfen keine Bauteile kraftschlüssig mit
dem Putz verbunden sein. Alle diese Bauteile sind
durch Leisten, Putzfugen oder zumindest durch einen
Kellenschnitt zu trennen.
Die erforderlichen Innengerüste sind in den einzelnen
Pos. einzukalkulieren. Sämtliche Glasscheiben und
Glasbauteile sind so zu schützen, daß sie auf keinen
Fall durch Mörtel verspritzt werden. Glasscheiben,
welche durch mangelnde Sorgfalt Schaden erleiden,
werden auf Kosten des Unternehmers ausgewechselt. Die
gleiche Regelung bezieht sich auch auf Aluminium etc.
Bei Trockenputzarbeiten mit Gipskartonplatten sind
die werkseitigen Vorschriften, bzw. die Beschriebe des
Leistungsverzeichnisses genauestens zu beachten.
Bei Einbau von Leichtbauwänden in Holz- oder Metallständerwerk mit Gipskartonplatten beplankt, sind die
entsprechenden DIN-Normen, die Werksvorschriften, so-
wie die Pos. des LV zu Grunde zu legen. Leichtbauwände dürfen nicht kraftschlüssig mit den tragenden
Bauteilen verbunden werden. Die Oberfläche aller, mit
Gipskartonplatten ausgeführten Arbeiten sind, wenn
nicht anders angefordert, malerfertig herzustellen. Die
angebotenen Fabrikate sind unbedingt anzugeben.
Etwaige Bedenken von Ausführungen sind unverzüglich
schriftlich anzugeben.
Die im LV angegebenen Einheitspreise bleiben bei
Massenminderungen bestehen. Bei Massenmehrungen kann
ein neuer Einheitspreis vereinbart werden, der unter
dem LV-Preis liegt.
Der Anbieter hat Alternativangebote in einem gesonderten Schreiben einzureichen.
Anteilige Wasser- und Stromkosten sind mit dem Rohbauunternehmer direkt zu verrechnen.
Das Sauberhalten der Baustelle, wie Mörtelreste durch
Reinigen der Putzmaschine, sowie Verpackungsmaterial
und div. Materialreste sind restlos zu beseitigen.
Wird der Bauschutt nicht selbstständig beseitigt,
geschieht dies auf Veranlassung der Bauleitung zu
Lasten des Arbeitnehmers.

Stundenlohnarbeiten
Stundenlohnarbeiten dürfen nur auf ausdrückliche An-
ordnung der örtlichen Bauleitung und Architekten mit
Zustimmung des Bauherrn ausgeführt werden. Die Stundenlohnzettel sind ohne ausdrückliche Anordnung täglich zur Unterschrift vorzulegen. Stundenlohnarbeiten
ohne ausdrückliche Anordnung und schriftliche Bestätigung werden nicht vergütet. Solange auf der Baustelle
Arbeiten zu Festpreisen lt. LV ausgeführt werden,
können Polierstunden im Tagelohn nicht in Rechnung gestellt und auch nicht bezahlt werden.
In den Zuschlägen ist das Vorhalten der Kleingeräte
und Werkzeuge mit eingeschlossen. Zur Ausführung von
einfachen Bauarbeiten dürfen Facharbeiter nicht verwendet und in Rechnung gestellt werden.

*Hinweis*
Bei der Verarbeitung der Materialien sind die
entsprechenden Werksvorschriften zu beachten.

**01.02.10 Unterputz, Leichtputzmörtel, LW**
Unterputz aus Faserleichtputz an Wänden im
Außenbereich, in zwei Arbeitsgängen nass in nass
wasserabweisend
nach DIN EN 13914-1 und DIN 18550-1.
Putzgrund : Poroton T9 - Mauerwerk
Mörtelart : LW DIN EN 998-1
Mörtelgruppe : Leichtputz Typ II (CS II)
Putzdicke : 15 mm
Angeb. Fabrikat : '.....'
Menge: 225,000 m2

**01.02.20 Armierungsputz mit Gewebeeinlage, Außenputz**
Armierungsputz mit Gewebeeinlage, vollflächig
an Wandflächen im Außenbereich; Stöße
mind. 100 mm überlappen, zusätzlich ist an den
Eckbereichen von Maueröffnungen
Diagonalarmierung anzubringen.
Schichtdicke: 5 mm.
Angeb. Fabrikat : '.....'
Menge: 225,000 m2

**01.02.30 Gewebe-Eckwinkel einbetten**
Gewebe-Eckwinkel an Leibungen,
Gebäudeecken, Vor- und Rücksprüngen
der Fassade
fachgerecht (überlappend) einbetten.
Menge: 135,000 m

**01.02.40 Mineralischer Oberputz CR- neutral**
Mineralischer Oberputz CR nach EN 998-1 - neutral,
vergütet, manuell und maschinell
verarbeitbar, auf alle mineralischen Untergründe
als Schlussbeschichtung
liefern, auftragen und strukturieren.

Produkteigenschaften:
Sehr hoch CO2- und wasserdampfdurchlässig,
witterungsbeständig, hydrophobiert.
Struktur: Kratz
Korngröße: ' 2 'mm

Bauteil: 'Fassade'
Farbton: 'weiß '
Menge: 225,000 m2

**01.02.50 Leibungen: Fassadenputz**
Putzen der Leibungen,
wenn die Öffnungen nicht übermessen werden,
sowie das fachgerechte Einputzen der Fensterbänke.
Leibungstiefe: bis 10 cm
Menge: 105,000 m

**01.02.60 Fenster-,Türanschluss / Anputzleiste**
Fenster-,Türanschluss / Anputzleiste

Anputzleiste als Anschluss für Fenster-,
Tür- und sonstigen Bauteilen liefern und anbringen

Selbstklebende Anputzleiste mit beweglichem Faltenbalk
und integriertem Armiergewebe zur Herstellung eines
schlagregendichten Anschluss für Fenster-, Türen.
Fluchtrecht an Fenster- und Türrahmen dauerhaft und
schlagregendicht anbringen. Vor dem Anbringen
Klebeprobe
durchführen und ggfls. mit geeignetem Primer den
Untergrund
vorbehandeln.
Nach dem Einbau bleibt eine optisch ansprechende
Schattenfuge sichtbar.

Einbauort: Fenster- und Türöffnungen
Menge: 205,000 m

**01.02.70 Zulage, Armierung auf Fensterbrüstung**
Zulage für Ausgleich und Armierung im Bereich der
Fensterbrüstung vor
Einbau der Fensterbänke mit ausreichendem Gefälle
herstellen,
als Untergrund für die Aufnahme der
Aussenfensterbank incl. notwendiger Beiputzarbeiten.

Einbauort: Fensterbrüstung
Brüstungstiefe: bis 15 cm

Angeb. Fabrikat: .............................
Menge: 14,000 m

**01.02.80 MW-Leibungsdämmplatten in Leibungen einbauen (20 - 50 mm)**
Bedarfsposition

MW-Leibungsdämmplatten, falls erforderlich
zum Abdecken der Montagefuge in Fenster- bzw.
Türleibung
einbauen.
Bemessungswert der Wärmeleitfähigkeit 0,035 W/mK,

Plattendicke: 20 bzw. 30 mm
Leibungstiefe: bis 10 cm
oder gleichwertig

Angeb. Fabrikat: .............................
Menge: 105,000 m

**01.02.90 Steinwolleplatte Xtra 2/B/H2, verkleben, verdübeln- LU Plattendicke: '12'**
Steinwolle-Dämmplatte Xtra 2/B/H2 beidseitig
vorbeschichtet,
mit mineralischen Klebemörtel liefern und verkleben.
Wärmedämmplatten aus Steinwolle nach EN 13162,
Anwendungstyp WAP-zh nach DIN 4108-10,
beidseitig vorbeschichtet. Faserrichtung parallel zur
Oberfläche,
hohe Abreißfestigkeit ? 7,5 kN/m² für optimierte
Dübelmengen,
Bemessungswert der Wärmeleitfähigkeit 0,035 W/(m*K),
nichtbrennbar nach DIN 4102,
Euroklasse A1 nach EN 13501-1, den
Herstellerrichtlinien entsprechend,
mit einem mineralischen Klebemörtel kleben.
Platten im Verband planeben und press gestoßen
verlegen.
Offene Fugen mit Dämmstoff ausfüllen.
Verdübelung gemäß Herstellerangaben in EP einrechnen.
Plattendicke: ' 12 ' cm
Leibungsbreite: 40 cm
Einbauort: Türsturz Eingangstür

Produkt:*StoLevell Novo
  *Sto-Steinwolleplatte Xtra 2/B/H2
Menge: 8,000 m

**01.02.100 Egalisationsspachtel für mineralischen Feinputz**
Bedarfsposition

Egalisationsspachtelung vor der Armierung
auf Mauerwerk zur Egalisierung der
Unebenheiten.

1 Lage Armierungsmörtel  jedoch ohne Gewebe als
 Egalisationsspachtelung liefern und auftragen.
Bauteil: Fassade

Produkt:*StoLevell Novo
Menge: 225,000 m2

**01.02.110 Egalisationsspachtel für mineralischen Feinputz**
Egalisationsspachtelung vor der Armierung
auf Steinwolleplatten im Leibungsbereich zur
Egalisierung der
Unebenheiten.

1 Lage Armierungsmörtel  jedoch ohne Gewebe als
 Egalisationsspachtelung liefern und auftragen.
Bauteil: Leibungen
Leibungsbreite: 10 cm

Produkt:*StoLevell Novo
Menge: 10,000 m2

**01.02.120 Mineralischer Oberputz - neutral Struktur: (Kratz-, Rillenputz) Korngröße:**
Mineralischer Oberputz nach EN 998-1 - neutral,
vergütet, manuell und maschinell
verarbeitbar, auf alle mineralischen Untergründe als
Schlussbeschichtung
liefern, auftragen und strukturieren.
Produkteigenschaften:
Sehr hoch CO2- und wasserdampfdurchlässig,
witterungsbeständig, hydrophobiert.
Struktur: Glattputz, gerieben
Korngröße: ' 1,2 'mm
Bauteil: 'Fassade'
Farbton: 'weiß '
Produkt: *StoMiral K

  Angebotenes Fabrikat:
....................................
Menge: 225,000 m2

**01.02.130 Fassadenfarbe auf Silikat-Kieselsolbasis ohne bioziden Filmschutz / 2x Bau**
Fassadenfarbe auf Silikat-Kieselsolbasis ohne bioziden
Filmschutz außen
auf mineralische und silikatische Untergründe, sowie
zur Renovierung von
organischen, nicht elastischen Untergründen, nicht
geeignet für horizontale
oder geneigte Flächen mir Bewitterung,
als Zwischen- und Schlussbeschichtung liefern und
auftragen.

Produkteigenschaften: Fassadenfarbe auf
Silikat-Kieselsolbasis ohne
bioziden Filmschutz außen auf mineralische und
silikatische Untergründe,
 sowie zur Renovierung von organischen, nicht
elastischen Untergründen,
nicht geeignet für horizontale oder geneigte Flächen
mir Bewitterung,
als Zwischen- und Schlussbeschichtung liefern und
auftragen.

Bauteil: 'Fassade '

Farbton: nach Wahl des AG im StoColor System

Produkt:*StoColor Solical
Menge: 225,000 m2

**01.02.140 Zulage, zweifarbige Ausführung**
Bedarfsposition

Zulage für Fassadenanstrich in zweifarbiger
Ausführung mit Absetzen der Fensterumrandungen und
Leibungen
Abrechnung erfolgt pauschal für Fassade.
Einbauort: Fassade
Einheit: psch

*Hinweis*

**01.02.150 Fassaden-Sockelputz, CS III**
Fassaden-Sockelputz CS III nach DIN EN
998-1 mehrlagig auf Poroton-Mauerwerksflächen
lot- und fluchtgerecht aufziehen und
aufrauhen;

Sockelhöhe: bis 0,50 m
Menge: 50,000 m2

**01.02.160 Abdichtung, Sockel vor Anstrich**
Sockelabdichtung auf gefilzen Sockelputz
aufbringen.
Ausführung: Sto- Flexyl o.gleichw.

Einbauort: im Spritzwasserbereich vor Anstrich
aufbringen

Angeb. Fabrikat: .................................
Menge: 50,000 m2

**01.02.170 Abdichtung, Sockel vor Anstrich**
Sockelabdichtung auf gefilzen Sockelputz
aufbringen.
Ausführung: Sto- Flexyl o.gleichw.

Einbauort: im Spritzwasserbereich vor Anstrich
aufbringen

Angeb. Fabrikat: .................................
Menge: 50,000 m2

**01.02.180 Siliconharz-Fassadenfarbe, erhöhte Filmkonservierung Bauteil: ' ' Farbton: ' '**
Echte Siliconharz-Fassadenfarbe, mit erhöhter
Filmkonservierung
gegen Algen und Pilze, besonders ergebnissicher,
robust,
als Zwischen- und Schlussbeschichtung liefern und
auftragen.
Produkteigenschaften:
Echte Siliconharzfarbe (ca. 50 % des
Gesamtbindemittelanteils)
nach Norm FDT 30-808, sehr gut deckend, hoch
wasserabweisend,
geringe Verschmutzungsneigung, hoch [CO2]- und
wasserdampfdurchlässig,
spannungsarmes, gleichmäßiges Trocknungsverhalten.
Mit erhöhter verkapselter Filmkonservierung für eine
verzögernde und
vorbeugende Wirkung gegen Algen- und/oder Pilzbefall
der Beschichtung.
Bauphysikalische Werte:
Hohe Wasserdampfdurchlässigkeit sd-Wert: 0 ,05 m Klasse
 V1 hoch, nach EN 7783-2
Hohe CO2-Durchlässigkeit Klasse C0 durchlässig, nach EN
 1062-1
Niedrige Wasserdurchlässigkeit w24-Wert: 0,1 kg /(m²x
h0,5)
Klasse W3 niedrig, nach EN 1062-1
Bauteil: 'Sockel '
Farbton: nach Wahl des AG '..........'

nach StoColor System
(begrenzteFarbtonauswahl,
Hellbezugswert > 20%,

Produkt:*StoColor Silco G
Menge: 12,000 m2

**01.02.190 Grundmauerschutz Noppenbahn Bauteil: ' '**
Grundmauerschutz Noppenbahn
Liefern und fachgerechtes Verlegen einer Noppenbahn als
 Grundmauerschutz
  (wie z. B. DELTA-GEO-DRAIN QUATTRO, DELTA-DRAIN
oder DELTA-MS von Dörken)
Auf sorgfältige Überlappung der Bahnen ist zu achten.
Bauteil: 'Sockel erdberührter Bereich umlaufend'
Menge: 40,000 m2

#### 01.03 Putzarbeiten - Innen Putzarbeiten

*Hinweis*
Innenputz ist zweilagig als Maschinenputz auszuführen.
Vor dem Auftragen des Mörtels ist der Putzgrund so
vorzubereiten, daß ein dauerhafter Verbund zwischen
Putz und Putzgrund gewährleistet ist.
Eventuelle Beanstandungen des Putzgrundes sind der
Bauleitung unverzüglich anzuzeigen.
Glatte Beton- und Steinflächen sind vor dem
Auftragen des Unterputzes mit einem Mörtel
(1 RT Zement - 3 RT scharfer Sand) anzuspritzen oder
mit einem anderen geeigneten Mittel zur Herstellung der
sicheren Putzhaftung vorzubehandeln.
Die Oberfläche ist sauber zu glätten. Anschluß- zu
Flächenbehandlungen anderer Art und Zuputzflächen sind
vorher auszumörteln und mit Glasvliesstreifen zu
armieren.

Putzträger sind nach Werksvorschrift mit Verz.
Befestigungsmaterialien auf Beton, Mauerwerk oder Holz
angebracht für Überspannungen von Installationsschlitzen, Durchbrüchen, Ummantelungen von Stahlteilen
und Rohren.
Aufmaß erfolgt vor den Verputzarbeiten.
Die Abnahme ist rechtzeitig vor den Zuputzarbeiten vom
Auftragnehmer zu veranlassen.

Nach den Arbeiten ist die Baustelle besenrein zu
verlassen. Die Beseitigung von Abfallstoffen jeglicher
Art obliegt dem Auftragnehmer und wird nicht gesondert
vergütet.

Aufstellen, Vorhaltung und Demontage des
Arbeitsgerüstes im Bereich der Geschossdecken
für die auszuführenden Arbeiten.
entsprechend den Unfallverhütungsvorschriften
einschließlich der notwendigen Befestigungen und
Standsicherheit.

Raumhöhen: bis 3,70 m, teilweise bis 4,50 m

**01.03.10 Grundierung Haftverbesserung Co2 reduzierter Innenputz**
Grundierung Haftverbesserung Co2 reduzierter Innenputz
Gipshaftgrund/Betonkontakt, quarzgefüllt, auf Beton und
 andere
schwach oder nicht saugende Untergründe
zur Haftungsverbesserung von gipshaltigen Putzen
nach Herstellervorschrift auftragen.

Produkt:
maxit prim 2020 Gips-Haftgrund
oder gleichwertig

Angebotenes Fabrikat:
.......................................
Menge: 20,000 m2

**01.03.20 Kalkbasierter emissionsarmer zertifizierter Innenputz einlagig**
Kalkbasierter emissionsarmer zertifizierter Innenputz
einlagig
Liefern und Aufbringen eines einlagigen CO2
reduzierten,
als emissionsarm zertifizierten Innenputzes mit
Umweltzertifikat
"Blauer Engel" auf den vorbereiteten,
tragfähigen Untergrund und fluchtrecht abziehen.
Standzeit mind. 1 Tag / mm Putzdicke.
Normalputzmörtel GP, CS I, WC 0 nach DIN EN 998-1
Porenvolumen: 25 - bis 30 Vol.%
Die Zertifizierungsurkunde ist auf Verlangen vorzulegen

Körnung: 0 - 1,0 mm
Putzdicke: 10 - 15 mm
Oberfläche: Q2 gefilzt
Produkt:
maxit ip 381 pluscalc
Verbrauch: ca. 1,2 kg/m²/mm
Einbauort: Innenräume ausser Küche und Sanitärräume
oder Gleichwertig

Angebotenes Fabrikat: ................................
Menge: 400,000 m2

**01.03.30 Zulage, Oberfläche Q3**
Bedarfsposition

Zulage für den zuvor beschriebenen Innenputz
für die Ausführung der Oberfläche
in Q3- Qualität.
Menge: 400,000 m2

**01.03.40 Zementwandputz als Fliesen-Unterputz**
Zementwandputz, als Unterputz für zu verfliesende
Wandflächen an Massivwänden aus Mauerwerk und
Beton, liefern und lot- und fluchtgerecht einbauen,
incl. Anbringen der verzinkten Abziehleisten alle 80
cm.
Putzdicke: 15 mm
Menge: 80,000 m2

**01.03.50 Putzträger aus Rippenstreckmetall**
Bedarfsposition

Putzträger aus Rippenstreckmetall
vollackiert, mit durchbrochenen Rippen,
zur Überspannung rissegefährderter Untergründe
wie Schlitze und Dämmungen, einschließlich geeigneter
Befestigungsmittel. Armierungen sind mit mindestens
15 mm Putzüberdeckung kraftschlüssig herzustellen.
Stöße mit mind. 10 cm Überlappung.
Menge: 10,000 m2

**01.03.60 Leibung Fenster einputzen, innenseitig**
Leibung der  ersetzte Fenster und Türen
innenseitig einputzen, wenn Öffnung
nicht übermessen wird.

Leibungstiefe: bis 25 cm i.M.
Einbauort: Wände aus Mauerwerk
Menge: 110,000 m

**01.03.70 Kantenprofil, verzinkt, Innenputz**
Kantenprofil, runde Kopfform, aus
verzinktem Stahlblech für gefährdete
Kanten im Innenbereich,
Befestigungsmittel nach Wahl des
Auftragnehmers.

Angeb. Fabrikat : '.............'
Menge: 150,000 m

**01.03.80 Laibungsprofile an Fenster- und Türen**
Laibungsprofile an Fenster- und Türen
aus PVC lot-, flucht- und winkelrecht
nach Herstellervorschrift auf Putzdicke versetzt.
Putzdicke: 'ca. 15' mm
Menge: 110,000 m

**01.03.90 Fensterbank, innenseitig**
Bedarfsposition

Versetzte Fensterbänke innenseitig nachträglich
einputzen,
wenn der Einbau nach Ausführung des Innenputzes
erfolgt.
Leibungstiefe: 0 - 25 cm i.M.
Menge: 14,000 m

USt %: 17,53
